# Cierre metálico enrollable "PERSAX"

- Propiedad del archivo: CYPE INGENIEROS, S.A.
- Formato: FIEBDC-3/2002
- Divisa: EUR
- Costes indirectos: 3.00 %
- IVA: 21.00 %

## F Fachadas y particiones

### FD Defensas

#### FDC Cierres metálicos

**FDC020** Ud Cierre metálico enrollable "PERSAX".
Cierre metálico enrollable de lamas de aluminio extrusionado, 300 cm de anchura y 220 cm de altura, con lama curva ciega, Segur EC-60 Extreme "PERSAX", acabado blanco estándar, eje de acero galvanizado, guías laterales de aluminio extrusionado, modelo AL GA-95 "PERSAX", de 87,5x95 mm y 3 mm de espesor, con juntas de goma, y motor eléctrico modelo Centris 75 "SIMU". Incluso tirantes y soportes laterales de acero galvanizado para fijación al paramento.
Incluye: Colocación y fijación de los perfiles guía. Introducción del cierre metálico en las guías. Colocación y fijación del eje a los soportes. Tensado del muelle. Fijación del cierre metálico al eje. Montaje del sistema de apertura. Montaje del sistema de accionamiento (eje, engranaje y motor eléctrico). Repasos y engrase de mecanismos y guías. Realización de pruebas de servicio.
Criterio de medición de proyecto: Número de unidades previstas, según documentación gráfica de Proyecto.
Criterio de medición de obra: Se medirá el número de unidades realmente ejecutadas según especificaciones de Proyecto.

| Código | Ud | Descripción | Rendimiento | Precio | Importe |
|---|---|---|---|---|---|
| mt26pex010a | m² | Lama curva ciega, Segur EC-60 Extreme "PERSAX", de aleación de aluminio 6063 T5, acabado blanco estándar, lama terminal con burlete y tapones laterales de nylon; resistencia a la carga del viento clase C2, según UNE-EN 13241. (material) | 7.590 | 149.60 | 1135.46 |
| mt26pex012 | m | Eje de acero galvanizado "PERSAX", para cierre metálico enrollable. (material) | 3.000 | 165.00 | 495.00 |
| mt26pex014a | Ud | Kit para accionamiento automático de cierre metálico enrollable, motor central modelo Centris 75 "SIMU". (material) | 1.000 | 436.26 | 436.26 |
| mt26pex016r | Ud | Kit de dos soportes laterales de acero galvanizado "PERSAX", para sujeción del eje del cierre metálico enrollable al paramento. (material) | 1.000 | 100.60 | 100.60 |
| mt26pex015 | Ud | Tirante de acero galvanizado "PERSAX", para sujeción de las lamas al eje del cierre metálico enrollable. (material) | 6.000 | 5.50 | 33.00 |
| mt26pex011a | m | Guía lateral de aluminio extrusionado, modelo AL GA-95 "PERSAX", de 87,5x95 mm y 3 mm de espesor, con juntas de goma, acabado blanco estándar, para cierre metálico enrollable. (material) | 4.400 | 21.51 | 94.64 |
| op00ato010 |  | Atornillador. | 1.000 | 0.00 | 0.00 |
| op00amo010 |  | Amoladora o radial. | 1.000 | 0.00 | 0.00 |
| op00tal010 |  | Taladro. | 1.000 | 0.00 | 0.00 |
| mo020 | h | Oficial 1ª construcción. (mano de obra) | 2.640 | 23.10 | 60.98 |
| mo113 | h | Peón ordinario construcción. (mano de obra) | 2.640 | 21.69 | 57.26 |
| mo018 | h | Oficial 1ª cerrajero. (mano de obra) | 2.640 | 23.41 | 61.80 |
| mo059 | h | Ayudante cerrajero. (mano de obra) | 2.640 | 21.99 | 58.05 |
| mo003 | h | Oficial 1ª electricista. (mano de obra) | 2.310 | 23.74 | 54.84 |
| mo102 | h | Ayudante electricista. (mano de obra) | 2.310 | 21.90 | 50.59 |
| % | % | Costes directos complementarios | 2 % | 2638.48 | 52.77 |
|  |  | Costes directos |  |  | 2691.25 |
