# Persiana enrollable con cajón (monoblock) Energy Cube "PERSAX"

- Propiedad del archivo: CYPE INGENIEROS, S.A.
- Formato: FIEBDC-3/2002
- Divisa: EUR
- Costes indirectos: 3.00 %
- IVA: 21.00 %

## L Carpintería, cerrajería, vidrios y protecciones solares

### LS Protecciones solares

#### LSP Persianas enrollables

**LSP110** Ud Persiana enrollable con cajón (monoblock) Energy Cube "PERSAX".
Persiana enrollable de lamas de aluminio perfilado, modelo Minicur 43 "PERSAX", de 43 mm de altura, acabado blanco estándar, equipada con eje de 60 mm de diámetro, discos, cápsulas, lama de remate Blockalum 45 y todos sus accesorios, con cajón incorporado (monoblock), modelo Energy Cube y testeros Premium, de fácil extracción, de 185x195 mm, de PVC acabado estándar y guías de persiana modelo PVC A8, acabado blanco estándar; estanqueidad al agua clase E3000, según UNE-EN 12208; resistencia a la carga del viento clase CE3000, según UNE-EN 12210; transmitancia térmica 1,2 W/(m²K); permeabilidad al aire clase 3, según UNE-EN 12207; colocado en taller encima de la carpintería de 1200x1200 mm; accionamiento manual mediante cinta y recogedor.
Incluye: Montaje del sistema de accionamiento.
Criterio de medición de proyecto: Número de unidades previstas, según documentación gráfica de Proyecto.
Criterio de medición de obra: Se medirá el número de unidades realmente ejecutadas según especificaciones de Proyecto.

| Código | Ud | Descripción | Rendimiento | Precio | Importe |
|---|---|---|---|---|---|
| mt25pax040aaoa | m² | Persiana enrollable de lamas de aluminio perfilado, modelo Minicur 43 "PERSAX", de 43 mm de altura, acabado blanco estándar, equipada con eje de 60 mm de diámetro, discos, cápsulas, lama de remate Blockalum 45 y todos sus accesorios, con cajón incorporado (monoblock), modelo Energy Cube y testeros Premium, de fácil extracción, de 185x195 mm, de PVC acabado estándar y guías de persiana modelo PVC A8, acabado blanco estándar; estanqueidad al agua clase E3000, según UNE-EN 12208; resistencia a la carga del viento clase CE3000, según UNE-EN 12210; transmitancia térmica 1,2 W/(m²K). Según UNE-EN 13659. (material) | 1.662 | 72.14 | 119.90 |
| mt25pax100a | Ud | Kit para accionamiento manual de persiana, con cinta de color blanco y recogedor. (material) | 1.000 | 5.00 | 5.00 |
| op00ato010 |  | Atornillador. | 1.000 | 0.00 | 0.00 |
| mo011 | h | Oficial 1ª montador. (mano de obra) | 0.230 | 23.74 | 5.46 |
| mo080 | h | Ayudante montador. (mano de obra) | 0.230 | 21.94 | 5.05 |
| % | % | Costes directos complementarios | 2 % | 135.41 | 2.71 |
|  |  | Costes directos |  |  | 138.12 |
